# KL RPTU Camp.Inst.2024 WE 764+765
Angebotsaufforderung (GAEB DA XML 3.2, DA83)
Projekt: 300258010
Beschreibung: Projektbeschreibung:
Währung: EUR
Nebenangebote zugelassen: ja
Auftraggeber: Vergabenummer: 25A0465
Erstellt mit: GXML Toolbox V3.3 R20230829, iTWO_64 V24.0.667, 20.07.2026

## Deckblatt
Leistungsbeschreibung

Bauvorhaben:  Rheinland-Pfälzische Technische Universität Kaiserslautern
  Gebäude 42
  Gottlieb-Daimler-Straße
  67663 Kaiserslautern

Auftraggeber:  Landesbetrieb Liegenschafts- und Baubetreuung
  LBB-Niederlassung Kaiserslautern
  Rauschenweg 32
  67663 Kaiserslautern

## Angaben zur Baustelle
0.1. Angaben zur Baustelle

0.1.1.
Lage der Baustelle, Umgebungsbedingungen, Zufahrtsmöglichkeiten und Beschaffenheit der Zufahrt sowie etwaige Einschränkungen bei ihrer Benutzung:
Die Baustelle befindet sich auf dem Campus der Rheinland-Pfälzischen Technischen Universität Kaiserslautern im Gebäude 42.
Die Zufahrt erfolgt über die Gottlieb-Daimler-Straße.
Die Fußgängerwege dürfen für den Transport mit Klein-Laster nicht genutzt werden.
Das umgebende Gelände ist weitgehend befestigt und eben.

Der Umbau findet während des laufenden Betriebs der Universität statt. Hier ist bedingt durch die Mitarbeiter und Studenten mit erhöhter Vorsicht zu arbeiten.
Die vom AN mitgebrachten Materialien können im Gebäude, von der örtlichen Bauleitung zugewiesenen Räumen oder Flächen, abgestellt und gelagert werden.
Gänge und Flure der Baustelle dürfen nicht als Lager oder Zwischenlager benutzt werden.
Für den Aufenthalt und die Unterbringung des Personals werden keine Räume zur Verfügung gestellt. Die Kosten für die Baustelleneinrichtung sind in die Einheitspreise einzukalkulieren.
Entsprechend der Leistungsbeschreibung ist die Aufzugsanlage anzubieten. Änderungsvorschläge  zu  den  ausgeschriebenen  Positionen können als Alternativen vorgeschlagen werden. Durch den Bieter ist auf  Verlangen der Nachweis der Gleichwertigkeit zu erbringen.

0.1.2.
Besondere Belastungen aus Immissionen sowie besondere klimatische oder betriebliche Bedingungen:
Keine Angaben

0.1.3.
Art und Lage der baulichen Anlagen, z. B. auch Anzahl und Höhe der Geschosse
Siehe Leistungsbeschreibung

0.1.4.
Verkehrsverhältnisse auf der Baustelle, insbesondere Verkehrsbeschränkungen
Verkehrswege sind Laufwege

0.1.5.
Für den Verkehr freizuhaltende Flächen
Siehe 0.1.4

0.1.6.
Art, Lage, Maße und Nutzbarkeit von Transporteinrichtungen und Transportwegen, z. B. Montageöffnungen
Montageöffnung im Triebwerksraumboden 1.000 x 1.100 mm. Abdeckung mit Rost.

0.1.7.
Lage, Art, Anschlusswert und Bedingungen für das Überlassen von Anschlüssen für Wasser, Energie und Abwasser
Elektrische Zuleitungen vor Ort vorhanden. Siehe Leistungsbeschreibung

0.1.8.
Lage und Ausmaß der dem Auftragnehmer für die Ausführung seiner Leistungen zur Benutzung oder Mitbenutzung überlassenen Flächen und Räume
Keine Angaben

0.1.9.
Bodenverhältnisse, Baugrund und seine Tragfähigkeit. Ergebnisse von Bodenuntersuchungen
Keine Angaben

0.1.10.
Hydrologische Werte von Grundwasser und Gewässern, Art, Lage, Abfluss, Abflussvermögen und Hochwasserverhältnisse von Vorflutern. Ergebnisse von Wasseranalysen
Keine Angaben

0.1.11.
Besondere umweltrechtliche Vorschriften
Keine Angaben

0.1.12.
Besondere Vorgaben für die Entsorgung, z. B. Beschränkungen für die Beseitigung von Abwasser und Abfall

Bauschutt, Erdaushub, Abfall und Sonderabfall im Rahmen der im Leistungsverzeichnis beschriebenen Leistungen sind unter Beachtung der ATV DIN 18299 VOB/C und des Kreislaufwirtschaftsgesetzes (KrWG) zu behandeln.

siehe auch Pkt. 0.2.15

0.1.13.
Schutzgebiete oder Schutzzeiten im Bereich der Baustelle, z. B. wegen Forderungen des Gewässer-, Boden-, Natur-, Landschafts- oder Immissionsschutzes; vorliegende Fachgutachten oder dergleichen
Keine Angaben

0.1.14.
Art und Umfang des Schutzes von Bäumen, Pflanzenbeständen, Vegetationsflächen, Verkehrsflächen, Bauteilen, Bauwerken, Grenzsteinen und dergleichen im Bereich der Baustelle
Nicht Anwendbar

0.1.15.
Art und Umfang der Regelung und Sicherung des öffentlichen Verkehrs
Schacht- / Montageöffnungen sind gegen Absturz zu sichern.

0.1.16.
Im Bereich der Baustelle vorhandene Anlagen, insbesondere Abwasser- und Versorgungsleitungen

Über das Vorhandensein und die Lage aller vorkommenden Erdleitungen wie Kanalisation, Dränage, Wasserversorgung, Gasversorgung, Heizungsversorgung, Telefon und Stromleitung hat der Auftragnehmer nach Rücksprache mit der Bauleitung bei den zuständigen Stellen vor Beginn der Arbeiten ausreichend Informationen schriftlich einzuholen. Der AN hat durch Schutzmaßnahmen sicherzustellen, dass Beschädigungen an den Leitungen unterbleiben und haftet im Schadensfalle. Im Schadensfall sind der AG und die zuständigen Stellen für die Leitungssysteme unverzüglich zu informieren.
Nicht Anwendbar

0.1.17.
Bekannte oder vermutete Hindernisse im Bereich der Baustelle, z. B. Leitungen, Kabel, Dräne, Kanäle, Bauwerksreste und, soweit bekannt, deren Eigentümer
Nicht Anwendbar

0.1.18.
Bestätigung, dass die im jeweiligen Bundesland geltenden Anforderungen zu Erkundungs- und gegebenenfalls Räumungsmaßnahmen hinsichtlich Kampfmittel erfüllt wurden
Nicht Anwendbar

0.1.19.
Gemäß der Baustellenverordnung getroffene Maßnahmen

Entsprechend der "Verordnung über Sicherheit und Gesundheitsschutz auf Baustellen" (Baustellenverordnung - BaustellV) vom 10.06.1998, in der aktuellen Fassung, werden seitens des Auftraggebers für diese Baumaßnahme die nachfolgend aufgeführten Schritte unternommen:

- Vorankündigung der Baumaßnahme an die zuständige Strukturgenehmigungsdirektion,
- Ausarbeitung eines Sicherheits- und Gesundheitsschutzplans (SiGe-Plan),
- Bestellung eines Sicherheits- und Gesundheitsschutzkoordinators (SiGeKo) für den Zeitraum
  der Planung und Durchführung der Baumaßnahme,
- Erstellung bzw. Aktualisierung der Unterlage für spätere Arbeiten (UfsA).

Vom Auftragnehmer sind in Erfüllung seiner Pflichten, bezogen auf die Umsetzung der o.g. Verordnung im Zusammenhang mit den v.g. Leistungsschritten des Auftraggebers, die nachfolgenden Hinweise zu beachten und die nachfolgend geforderten Beiträge zu erbringen.
Die sich hieraus ergebenden Aufwendungen des AN werden nicht gesondert vergütet. Dies ist bei der Kalkulation des Angebotes zu berücksichtigen.

0.1.19.1. Zur Baustellenverordnung

Aus der Baustellenverordnung erwachsen sowohl dem AG als auch dem AN vielfältige Pflichten. Die BaustellV und die dazugehörigen aktuell geltenden Regeln zum Arbeitsschutz auf Baustellen (RAB), welche die BaustellV konkretisieren, sind zu berücksichtigen.

0.1.19.2. Zur Vorankündigung der Baumaßnahme

Für die Erstellung der Vorankündigung und Aufstellung des Sicherheits- und Gesundheitsschutzplans (SiGe-Plans) durch den AG hat im Falle der Auftragserteilung der AN dem AG auf der Basis der Vertragsbedingungen unverzüglich eine Liste mit folgenden Angaben vorzulegen. Die Kosten hierfür sind in die Einheitspreise E.P. einzurechnen, es erfolgt keine besondere Vergütung.

(1) Für die Leistungen, die gem. Vertragsbedingungen im eigenen Betrieb ausgeführt werden:
 - Benennung der Leistungen
 - Anzahl des zum Einsatz kommenden Personales (Beschäftigten)

(2) Für die Leistungen, die gem. den Vertragsbedingungen von Nachunternehmern ausgeführt werden:
 - Namen und Anschriften der Nachunternehmer
 - Benennung der Leistungen
 - Anzahl des zum Einsatz kommenden Personals (Beschäftigten)
 - Mitgliedsnummer der Berufsgenossenschaft des Nachunternehmers

(3) - Name und Anschrift des Bauleiters
     - Name und Anschrift des Sicherheitsverantwortlichen
     - Name und Anschrift der Ersthelfer

(4) - Gefährdungsbeurteilung und Belastungsanalyse der einzelnen Gewerke

(5) - Verbindlicher Bauablaufplan
aus dem die einzelnen Arbeitsschritte (z.B. bei Rohbau: Bodenplatte, Außenmauerwerk EG, Außenmauerwerk OG, Decke betonieren, Dachstuhl aufstellen usw.) und gegebenenfalls Bauabschnitte erkennbar werden.
Änderungen im Bauablauf sind in einem aktualisierten Bauablaufplan dem AG bekannt zu geben.
Sofern der Bauablaufplan mit EDV-Programm erstellt wird, sollte die entsprechende Datei im Format "PRIMAVERA" oder "MPX" zur weiteren Bearbeitung erstellt werden.
Im Falle von Änderungen zu (1) bis (5) (hierzu sind die Vertragsbedingungen im Übrigen zu beachten) ist dem AG unverzüglich der aktuelle Stand schriftlich mitzuteilen, so dass eine Anpassung des SiGe-Plans zeitnah erfolgen kann.
Weitere mögliche Datenaustauschformate wie *.xer; *.xlm oder *.mpp sind ggfls. mit dem AG abzustimmen.
Die aktualisierten Bauablaufpläne sind dem AG zusätzlich als *.pdf- Datei zu übergeben.
Die Vorankündigung wird vom AG sichtbar auf der Baustelle ausgehängt.

0.1.19.3. Zum Sicherheits- und Gesundheitsschutzplan:

Der Sicherheits- und Gesundheitsschutzplan weist die bei der betreffenden Baustelle anzuwendenden Arbeitsschutzbestimmungen aus und enthält die für besonders gefährliche Arbeiten zu treffenden besonderen Maßnahmen.
Besondere betriebliche Tätigkeiten oder Abläufe auf dem Gelände hat der AN zur Erstellung des SiGe-Plans vorab mitzuteilen.

Soweit es sich bei den zutreffenden Maßnahmen um die Einhaltung der allgemeinen Schutz- und Sicherheitsmaßnahmen handelt (Nebenleistungen nach DIN 18299 Ziff. 4.1.4), erfolgt hierfür keine besondere Vergütung.
Besondere Leistungen nach VOB C ATV DIN 18299 Ziff. 4.2.3, Ziff.4.2.4 und Ziff. 4.2.5 sind in den Leistungstexten besonders erfasst.

0.1.19.4. Zur Bestellung des Sicherheits- und Gesundheitsschutzkoordinators:

Die lt. den einschlägigen Bestimmungen dem AN obliegenden Verpflichtungen bzgl. der Einhaltung der Sicherheits- und Gesundheitsschutzmaßnahmen bleiben von der Einschaltung des SiGeKos seitens des AG unberührt.
Der Sicherheits- und Gesundheitsschutzkoordinator ist grundsätzlich auf der Baustelle nicht weisungsbefugt, es sei denn, es ist Gefahr im Verzug für Leben, Leib und Gesundheit. Im Sinne der Zielsetzung der Baustellenverordnung, einer Vermeidung der Gefährdung aller auf der Baustelle beschäftigten Personen bzw. aller für die Baumaßnahme arbeitenden Personen und Dritte, wird jedoch ein kooperatives Verhalten der Vertragspartner gewünscht und erwartet.

0.1.19.5. Dokumentationen

Gemäß DGUV Vorschrift 1 BGV A1 "Grundsätze der Prävention", hat der Unternehmer die Arbeitsbedingungen seiner Mitarbeiter zu beurteilen und entsprechende Maßnahmen zur Verringerung oder Ausschaltung des Gefährdungspotentials zu planen.

Sowohl die Gefährdungsbeurteilung und Belastungsanalyse, als auch die Maßnahmenplanung sind entsprechend zu dokumentieren und verbleiben in der Verantwortung des AN.
Die Dokumentationen sind dem SiGe-Koordinator vor Baubeginn zur Kenntnis zu geben.

Alle weiteren, gemäß DGUV Vorschrift 1 erforderlichen Dokumentationen sind dem Bauherrn bzw. SiGe-Koordinator auf Verlangen vorzulegen.

Vor Baubeginn sind dem AG bzw. SiGe-Koordinator folgende Informationen zu liefern:

Auflistung aller an der Baumaßnahme tätigen Unternehmer (auch Subunternehmer) einschl. Benennung der entsprechenden Berufsgenossenschaft und Mitgliedsnummer.

Benennung der Verantwortlichen aller beteiligten Unternehmer auf der Baustelle (Geschäftsführer, Bauleiter, Polier, Vorarbeiter, Kolonnenführer etc.).

Benennung der Sicherheitsverantwortlichen aller beteiligten Unternehmer auf der Baustelle.

Benennung der Ersthelfer aller beteiligten Unternehmer auf der Baustelle.

0.1.20.
Besondere Anordnungen, Vorschriften und Maßnahmen der Eigentümer (oder der anderen Weisungsberechtigten) von Leitungen, Kabeln, Dränen, Kanälen, Straßen, Wegen, Gewässern, Gleisen, Zäunen und dergleichen im Bereich der Baustelle
Sofern in den Semesterferien Klausuren im Gebäude stattfinden, muss während der Klausurzeit geräuscharm gearbeitet werden.

0.1.21.
Art und Umfang von Schadstoffbelastungen, z. B. des Bodens, der Gewässer, der Luft, der Stoffe und Bauteile; vorliegende Fachgutachten oder dergleichen
Nicht Anwendbar

0.1.22.
Art und Zeit der vom Auftraggeber veranlassten Vorarbeiten
Keine Angaben

0.1.23.
Arbeiten anderer Unternehmer auf der Baustelle
Keine Angaben

## Allgemeine Angaben
Baubeschreibung (allgemeine Beschreibung der Bauaufgabe gem. § 7b VOB/A bzw. § 7b EU VOB/A)

0.0. Allgemeine Angaben

Alle im LV beschriebenen Leistungen sind grundsätzlich einschließlich kompletter Lieferung, betriebsfertiger Montage und betriebsfertiger Übergabe anzubieten. Es wurde deshalb bei den einzelnen Positionen auf selbstverständliche Ausdrücke wie liefern, verlegen, installieren, montieren, beschaffen und betriebsfertiger Anschluss soweit wie möglich verzichtet. Sollen nur Einzelleistungen wie z.B. nur Lieferung oder nur Montage ausgeführt werden, so ist dies im Text ausdrücklich beschrieben.

## Angaben zur Ausführung
0.2. Angaben zur Ausführung

0.2.1.
Der Umbau findet während des laufenden Betriebs der Universität statt. Hier ist bedingt durch die Mitarbeiter und Studenten mit erhöhter Vorsicht zu arbeiten. Der Umbau wird in den Semesterferien erfolgen, hierbei kann es vereinzelt zu Klausurtagen kommen. An diesen Tagen muss geräuscharm gearbeitet werden.
Die vom AN mitgebrachten Materialien können im Gebäude, von der örtlichen Bauleitung zugewiesenen Räumen oder Flächen, abgestellt und gelagert werden.
Gänge und Flure der Baustelle dürfen nicht als Lager oder Zwischenlager benutzt werden.
Für den Aufenthalt und die Unterbringung des Personals werden keine Räume zur Verfügung gestellt. Die Kosten für die Baustelleneinrichtung sind in die Einheitspreise einzukalkulieren.
Entsprechend der Leistungsbeschreibung ist die Aufzugsanlage anzubieten. Änderungsvorschläge  zu  den  ausgeschriebenen  Positionen können als Alternativen vorgeschlagen werden. Durch den Bieter ist auf  Verlangen der Nachweis der Gleichwertigkeit zu erbringen.

Zeitraum für den Umbau: 07.02.2027- 11.04.2027

0.2.2.
Besondere Erschwernisse während der Ausführung z. B. Arbeiten in Räumen, in denen der Betrieb weiterläuft, Arbeiten im Bereich von Verkehrswegen oder bei außergewöhnlichen äußeren Einflüssen
Keine Angaben

0.2.3.
Vorgaben, die sich aus dem SiGe-Plan gemäß Baustellenverordnung ergeben

siehe auch Pkt. 0.1.19

0.2.4.
Art und Umfang von Leistungen zur Unfallverhütung und zum Gesundheitsschutz für Mitarbeiter anderer Unternehmen, z. B. trittsichere Abdeckungen
Absturzsicherung, PSA, Schachtsicherung sowie weitere einschlägige Vorschriften nach der DGUV.

0.2.5.
Besondere Anforderungen für Arbeiten in kontaminierten Bereichen, gegebenenfalls besondere Anordnungen für Schutz- und Sicherheitsmaßnahmen
Keine Angaben

0.2.6.
Besondere Anforderungen an die Baustelleneinrichtung und Entsorgungseinrichtungen, z. B. Behälter für die getrennte Erfassung
Keine Angaben.

0.2.7.
Besondere Anforderungen an das Auf- und Abbauen sowie Vorhalten von Gerüsten
Keine Angaben

0.2.8.
Mitbenutzung fremder Gerüste, Hebezeuge, Aufzüge, Aufenthalts- und Lagerräume, Einrichtungen und dergleichen durch den Auftragnehmer
Nicht Anwendbar

0.2.9.
Wie lange, für welche Arbeiten und gegebenenfalls für welche Beanspruchung der Auftragnehmer Gerüste, Hebezeuge, Aufzüge, Aufenthalts- und Lagerräume, Einrichtungen und dergleichen für andere Unternehmer vorzuhalten hat

0.2.10.
Verwendung oder Mitverwendung von wiederaufbereiteten (Recycling-) Stoffen
Nicht Anwendbar

0.2.11.
Anforderungen an wiederaufbereitete (Recycling-)Stoffe und an nicht genormte Stoffe und Bauteile
Nicht Anwendbar

0.2.12.
Besondere Anforderungen an Art, Güte und Umweltverträglichkeit der Stoffe und Bauteile, auch z. B. an die schnelle biologische Abbaubarkeit von Hilfsstoffen

Alle zu verwendenden Holzprodukte müssen nach FSC, PEFC oder gleichwertig zertifiziert sein oder die für das jeweilige Herkunftsland geltenden Kriterien FSC oder PEFC einzeln erfüllen.
Keine Angaben

0.2.13.
Art und Umfang der vom Auftraggeber verlangten Eignungs- und Gütenachweise
Keine Angaben

0.2.14.
Unter welchen Bedingungen auf der Baustelle gewonnene Stoffe verwendet werden dürfen oder müssen oder einer anderen Verwertung zuzuführen sind
Keine Angaben

0.2.15.
Art, Zusammensetzung und Menge der aus dem Bereich des Auftraggebers zu entsorgenden Böden, Stoffe und Bauteile; Art der Verwertung oder bei Abfall die Entsorgungsanlage; Anforderungen an die Nachweise über Transporte, Entsorgung und die vom Auftraggeber zu tragenden Entsorgungskosten

Der Begriff Entsorgung wird nachfolgend als Sammelbegriff für alle Arten der Abfallbehandlung verwendet. Als Abfälle werden nachfolgend die bei der Baumaßnahme anfallenden Bau- und Abbruchabfälle bezeichnet. Der Begriff Verwertungs- oder Beseitigungsanlage wird nachfolgend als Sammelbegriff für die abfallrechtlich zugelassene Stelle verwendet, an der die Verwertung oder Beseitigung des Abfalls letztlich erfolgt. Im Leistungstext der einzelnen Positionen ist vorgegeben, ob der bei der Ausführung der vertraglichen Leistung anfallende Wertstoff bzw. Abfall bei der Entsorgung zu verwerten oder zu beseitigen ist.

1. Entsorgung von Abfällen Allgemeine Regelungen

Anstelle des Formblatt 241 des Vergabehandbuches (VHB) gelten die Regelungen dieser Vorbemerkungen als:
- Ergänzung der Aufforderung zur Abgabe eines Angebotes
- Ergänzung der besonderen Vertragsbedingungen

Der Auftragnehmer überlässt, unter Beachtung der gesetzlich vorgegebenen Überlassungspflichten, die Abfälle aus dem Bereich des Auftraggebers der jeweiligen Verwertungs- oder Beseitigungsanlage. Bei der vom Auftragnehmer anzubietenden Verwertungs- oder Beseitigungsanlage ist zwingend zu beachten, dass diese nach vertraglicher Vorgabe eine Entsorgung durch Verwertung oder Beseitigung durchführt.

Soweit in den Vergabeunterlagen gefordert, hat der Bieter auf Verlangen der Vergabestelle bzw. des Auftraggebers, zu dem von der Vergabestelle bzw. dem vom Auftraggeber geforderten Zeitpunkt, positionsweise gemäß Leistungsverzeichnis:
- die Verwertungs- oder Beseitigungsanlage zu benennen, in welcher der Abfall tatsächlich behandelt oder
  abgelagert wird, und
- nachzuweisen, dass die Verwertungs- bzw. Beseitigungsanlage zur Aufnahme des Bau- und
  Abbruchabfalles berechtigt ist.

Mit Auftragserteilung werden die angebotenen Verwertungs- und Beseitigungsanlagen Vertragsbestandteil.

Nach Auftragserteilung und spätestens 6 Werktage vor Einleitung der Entsorgung ist weiterhin vom Auftragnehmer nachzuweisen, dass
- die Betreiber der Verwertungs- bzw. Beseitigungsanlage sich damit einverstanden erklären, dass die
  Abfallwirtschaftsbehörde dem Auftraggeber Auskunft über ihre Eignung zur Durchführung einer
  ordnungsgemäßen Abfallentsorgung erteilt.
- die Betreiber der Verwertungs- bzw. Beseitigungsanlage erklären, die Bau- und Abbruchabfälle
  abzunehmen.
- die nach Kreislaufwirtschaftsgesetz für die Betriebstätigkeit von Sammlern, Beförderern, Händlern und
  Maklern von Abfällen erforderliche Anzeige erfolgt ist bzw. die erforderliche Erlaubnis vorliegt.

Ohne Vorlage der vorgenannten Nachweise und Erklärungen beim Auftraggeber darf der Entsorgungsvorgang nicht eingeleitet werden.

Wird für die Verwertung bzw. Beseitigung der Bau- und Abbruchabfälle eine andere als die in der Leistungsbeschreibung genannte Lösung der Verwertung bzw. Beseitigung angeboten, hat der Bieter mit seinem Angebot mindestens nachzuweisen, dass
- die vorgesehene Verwertungs- bzw. Beseitigungsanlage zur Aufnahme des Abfalls berechtigt ist und deren
  Betreiber bestätigt hat, dass er die Bau- und Abbruchabfälle annehmen wird.
- bei Andienungspflicht (in der  Regel gefährliche Abfälle zur Beseitigung) die Bestätigung der
  Abfallwirtschaftsbehörde vorliegt.
- die Kosten der Abfallverwertung in die Einheitspreise eingerechnet sind.
- die Kosten der Abfallbeseitigung in die Einheitspreise eingerechnet sind.

Der Auftragnehmer wird sich bemühen, bei der Erbringung seiner Leistung Abfälle zu vermeiden (Bemühensklausel).

Der Auftragnehmer wird mit Aufnahme seiner Tätigkeit Abfallerzeuger und zugleich Besitzer der in der Leistungsbeschreibung näher aufgeführten Bau-und Abbruchabfälle. Er übernimmt die Pflichten des Auftraggebers zur Verwertung und Beseitigung der Bau- und Abbruchabfälle unter Beachtung der einschlägigen gesetzlichen, insbesondere abfallrechtlichen Bestimmungen sowie des Standes der Technik und führt die von ihm zu erbringenden Nachweise.

Der Auftragnehmer trifft alle erforderlichen Vorkehrungen, um Bau- und Abbruchabfälle nach den geltenden Vorschriften getrennt zu erfassen und zu halten sowie einer sachgerechten Entsorgung zuzuführen.

Die Planung und Steuerung des Bauablaufes für die Entsorgung liegt in der Verantwortung des Auftragnehmers.
Die nach den abfallrechtlichen Bestimmungen zum Nachweis einer ordnungsgemäßen Entsorgung erforderlichen Erklärungen/Bestätigungen, Belege usw. sind dem Auftraggeber vorzulegen. Dies gilt hinsichtlich der Verantwortung für die Nachweisführung nicht gefährlicher Abfälle nach LAGA, bzw. Ersatzbaustoffverordnung.
Bei gefährlichen Abfällen wird der digitale Entsorgungsnachweis einschließlich Begleitscheinverfahren und Verbleibkontrolle durch den Auftraggeber selbst erstellt.
Bei nicht gefährlichen Abfällen hat der Auftragnehmer das vom Auftraggeber gefertigte Muster "Entsorgungsnachweisschein" zu verwenden und damit den Nachweis über die ordnungsgemäße Entsorgung zu führen. Das Muster liegt den Vergabeunterlagen bei und ist beim Auftraggeber erhältlich.

2. Verfahrenshinweise und Vorgaben für die Kalkulation und Preisermittlung der Entsorgungsleistungen

Sofern im Leistungsverzeichnis nicht ausdrücklich anders vorgegeben, erstellt der Auftraggeber die erforderliche Abfalldeklaration durch einen vom Auftraggeber beauftragten Fachgutachter. Der Auftraggeber veranlasst dazu die Analytik und Probenahme der nach den abfallrechtlichen Bestimmungen und den Vorgaben der jeweiligen vom Auftragnehmer angebotenen Verwertungs- und/oder Beseitigungsanlage erforderlichen Abfalldeklaration zur Charakterisierung des Abfalls.
Die maximale Menge, die durch jeweils eine Deklarationsanalyse des Abfalles charakterisiert werden darf, richtet sich nach den Annahmebedingungen der Verwertungs- oder Beseitigungsanlage. Der Auftraggeber wird diese Deklarationsanalyse erst durchführen, wenn bei der jeweiligen Abfallcharge die vorgenannte maximal zulässige Menge erreicht ist.
Sofern keine andere Vorgabe nach der Leistungsbeschreibung erfolgt, wird eine Beprobung geringerer Teilchargen zur Entsorgung nur dann vom Auftraggeber veranlasst, wenn die tatsächliche Gesamtmenge der jeweiligen Abfallcharge geringer ist, als die vorgenannte maximal zulässige Menge nach Entsorgervorgabe ist und somit keine weitere Deklarationsanalytik für die Abfallcharge erforderlich werden kann.
Der Auftragnehmer hat den Auftraggeber rechtzeitig zu unterrichten, wenn eine Probenahme und Analytik zur Abfalldeklaration erforderlich wird.

Dem Auftraggeber ist dazu vom Auftragnehmer der vollständige Umfang der nach den abfallrechtlichen Bestimmungen und nach Vorgabe der vom Auftragnehmer angebotenen Verwertungs- oder Beseitigungsanlage zur Charakterisierung des Abfalls erforderlichen Analytik schriftlich mitzuteilen.
Vom Zeitpunkt dieser Mitteilung und Übergabe der vorgenannten Unterlagen durch den Auftragnehmer bis zum Vorliegen des Ergebnisses der vom Auftraggeber durchgeführten Probenahme ist ein Zeitbedarf bis zu 10 Werktagen einzukalkulieren. Für ab dem 01.08.2023 durchzuführende Untersuchungen nach Ersatzbaustoffverordnung ist von einem Zeitbedarf von 10-15 Tagen auszugehen.
Der Auftragnehmer hat diesen Zeitbedarf im Rahmen seiner Kalkulation und Planung seines Bauablaufes bzw. im Rahmen der vom Auftraggeber vorgegebenen zeitlichen Ausführung (ggf. Einzelfristen) für die Gesamtmaßnahme zu berücksichtigen.
Bei der Entsorgung von gefährlichem Abfall ist auch der dort nachfolgend beschriebene zusätzliche Zeitbedarf für die Durchführung des Abfallnachweisverfahrens zu beachten.
Zusätzliche oder zeitversetzte Entsorgungsleistungen, die auf der Nichtbeachtung dieser Vorgaben beruhen, werden nicht vergütet (insbesondere Mehraufwendungen für An- und Abfahrten, Gerät und Personal).

Alle Kosten, die im Zusammenhang mit der Entsorgung (Verwertung oder Beseitigung) der Abfälle entstehen, sind mit Ausnahme der SAM-Gebühren und der Kosten für die vom Auftraggeber durchzuführende Abfalldeklaration in den dafür vorgesehenen vertraglichen Einheitspreisen zu kalkulieren.
Hierzu gehören u. a. auch das entsorgungsgerechte Zerkleinern, Laden, ggf. erforderliches Vorbehandeln oder Verpacken und Transportieren des Abfalls zu der vom Bieter angebotenen bzw. kalkulierten Verwertungs- oder Beseitigungsanlage, Beantragen, Erstellen und Einholen der erforderlichen Beförderungserlaubnis etc. der im Leistungsverzeichnis benannten Abfallschlüssel für die jeweils aufgeführten Materialien.
In die Leistungspositionen für die Entsorgung der Bau- und Abbruchabfälle sind die Kosten für den Transport der zu entsorgenden Bau- und Abbruchabfälle von der Baustelle bis zu der vom Bieter angebotenen Verwertungs- oder Beseitigungsanlage einzurechnen.

Bei der Entsorgung von gefährlichem Abfall anfallende SAM-Gebühren trägt der Auftraggeber (AG).

Sofern die mit Vertragsabschluss vereinbarte Verwertungs- oder Beseitigungsanlage für die Verwertung- oder Beseitigung ausfällt oder ihre Eignung nicht nachgewiesen ist, hat der Auftragnehmer für Ersatz zu sorgen und die entsprechenden Nachweise, wie beschrieben, vorzulegen.
Die Vertragspreise bleiben hiervon unberührt.

3. Entsorgung von gefährlichem Abfall

Bei der Entsorgung von gefährlichem Abfall erfolgt die digitale Abwicklung über die SAM Mainz bzw. die ZKS durch den Auftraggeber bzw. dessen Sonderbeauftragte selbst (Antragsstellung, Entsorgungsnachweise, Begleitscheine, Übernahmescheine, Führung Abfallregister).

Der Auftragnehmer hat dem Auftraggeber alle notwendige Unterstützung und Informationen zur Durchführung der Entsorgung, nach Maßgabe seiner vertraglichen Verpflichtungen, so rechtzeitig zur Verfügung zu stellen, dass der Entsorgungsvorgang im Rahmen der geplanten Bauausführung ohne Verzögerungen/Behinderungen eingeleitet werden kann.

Die Erstellung des Entsorgungsnachweises für gefährliche Abfälle im Rahmen des elektronischen Abfallnachweisverfahrens hat vom Zeitpunkt des Vorliegens aller vom Auftragnehmer zu liefernden Angaben und der Deklarationsanalyse zum zu entsorgenden Abfall bis zur Genehmigung durch die SAM Mainz (Sonderabfallmanagement) einen Zeitbedarf von bis zu 30 Werktagen. Der Auftragnehmer hat diesen Zeitbedarf im Rahmen seiner Kalkulation und Planung seines Bauablaufes bzw. im Rahmen der vom Auftraggeber vorgegebenen zeitlichen Ausführung (ggfs. Einzelfristen) für die Gesamtmaßnahme zu berücksichtigen.

Erst nach Vorliegen der behördlichen Genehmigung zur Entsorgung kann der gefährliche Abfall vom Auftragnehmer der vertraglichen bzw. von der SAM zugewiesenen Entsorgungsstelle, je nach Abfalldeklaration, zugeführt werden.

4. Entsorgung nicht gefährlicher Abfälle

Die anfallenden Abfälle können erst nach Vorliegen aller Annahme- und Transportvoraussetzungen entsorgt werden.
Der Auftragnehmer hat dies dem Auftraggeber spätestens 6 Werktage vor Einleiten der Entsorgung nachzuweisen.

Der Auftragnehmer hat zur internen Dokumentation der Entsorgung nicht gefährlicher Abfälle für alle Entsorgungsleistungen, getrennt nach Abfallschlüssel und vertraglich zugeordneter Ordnungszahl, interne Entsorgungsnachweisscheine nach dem beigefügten Muster "Entsorgungsnachweisschein" zu führen.

Die nach den abfallrechtlichen Bestimmungen zum Nachweis einer ordnungsgemäßen Entsorgung erforderlichen Erklärungen/Bestätigungen, Belege wie Wiege-, Begleit-, Übernahmescheine, Annahmeerklärungen, die der Auftragnehmer (als 1. oder 2. Abfallerzeuger) selbst für seine Nachweisführung der Abfallbehandlung benötigt, sind dem Auftraggeber vollständig zur Verfügung zu stellen.
Weiterhin sind lückenlos die Entsorgungsnachweisscheine vorzulegen.

5. Rechnungsbegleichung zu den Entsorgungsleistungen

Die Vergütung für Entsorgungsleistungen wird erst fällig, wenn zuvor:

a) die zur ordnungsgemäßen Entsorgung erforderlichen abfallrechtlichen Nachweise, Erklärungen/Bestätigungen und Belege wie Liefer-, Wiege-, Begleit-, Übernahmescheine, Annahmeerklärungen dem Auftraggeber vom Auftragnehmer im Original vorgelegt wurden.
b) für die nicht der Nachweisverordnung unterliegenden, nicht gefährlichen Abfälle, lückenlos alle Entsorgungsnachweisscheine vorgelegt wurden.
c) eine schriftliche Bestätigung der Betreiber der Verwertungs- oder Beseitigungsanlage vorgelegt wurde, aus der ersichtlich ist, für welche Menge und welches angelieferte Material die Kosten der Abfallverwertung oder Abfallbeseitigung entrichtet wurden. Die Kosten sind positionsweise gemäß Leistungsverzeichnis offenzulegen und mit Vorlage der Rechnungen der jeweiligen Verwertungs- und Beseitigungsanlage nachzuweisen.
d) Sofern keine Kosten der Abfallverwertung oder Abfallbeseitigung zu entrichten sind, ist dies für die jeweilige Menge und das angelieferte Material durch eine schriftliche Bestätigung des Betreibers der Verwertungs- oder Beseitigungsanlage nachzuweisen.

Alle im Zusammenhang mit vor genannten Vertragsbedingungen zur Entsorgung entstehenden Kosten sind, sofern sie nicht nachfolgend in Einzelpositionen gesondert ausgewiesen oder ausdrücklich vom Auftraggeber übernommen werden, in die Einheitspreise einzukalkulieren und werden nicht gesondert vergütet.

0.2.16.
Art, Anzahl, Menge oder Masse der Stoffe und Bauteile, die von Auftraggeber beigestellt werden, sowie Art, genaue Bezeichnung des Ortes und Zeit ihrer Übergabe
Keine Angaben

0.2.17.
In welchem Umfang der Auftraggeber Abladen, Lagern und Transport von Stoffen und Bauteilen übernimmt oder dafür dem Auftragnehmer Geräte oder Arbeitskräfte zur Verfügung stellt
Keine Angaben

0.2.18.
Leistungen für andere Unternehmer
Keine Angaben

0.2.19.
Mitwirken beim Einstellen von Anlageteilen und bei der Inbetriebnahme von Anlagen im Zusammenwirken mit anderen Beteiligte, z. B. mit dem Auftragnehmer für die Gebäudeautomation
Keine Angaben

0.2.20.
Benutzung von Teilen der Leistung vor der Abnahme

0.2.21.
Übertragung der Wartung während der Dauer der Verjährungsfrist für die Verjährungsfrist für die Mängelansprüche für maschinelle und elektrotechnische sowie elektronische Anlagen oder Teile davon, bei denen die Wartung Einfluss auf die Sicherheit und die Funktionsfähigkeit hat (vergleiche § 13 Absaz 4 Nummer 2 VOB/B), durch einen besonderen Wartungsvertrag

0.2.22.
Abrechnung nach bestimmten Zeichnungen oder Tabellen

## Sonstige Angaben
0.3. Sonstige Angaben

Bautagesberichte
Für die Dauer der Arbeiten sind Bautagesberichte mit Angaben über die Anzahl der Beschäftigten und die Art der Arbeiten zu führen und der Bauleitung des LBB wöchentlich vorzulegen.
Baustellenbesprechung
Der Auftragnehmer hat zu den Baustellenbesprechungen die der Auftraggeber regelmäßig durchführt, einen geeigneten bevollmächtigten Vertreter zu entsenden.
Die Besprechungen finden jeweils zweiwöchentlich statt.

## Anlagenverzeichnis
0.4. Anlagenverzeichnis

1. Ausführungsplan Nr.: 30025801042---50E1.01F--X1B0050----
2. Vertrag für die Instandhaltung sowie andere Leistungen für Aufzugsanlagen

## VV03 RPTU KL Geb. 42 Sanierung der Aufzugsanlage
Datum: 20.07.2026

### Bereich 1 460 FÖRDERTECHNIK

*Hinweis: Vorbemerkung gleichw.techn.Spezifikat*
STLB-Bau 2019-04 099
Soweit in der Leistungsbeschreibung auf Technische Spezifikationen, z. B. nationale Normen, mit denen Europäische Normen umgesetzt werden, europäische technische Zulassungen, gemeinsame technische Spezifikationen, internationale Normen, Bezug genommen wird, werden auch ohne den ausdrücklichen Zusatz: oder gleichwertig, immer gleichwertige Technische Spezifikationen in Bezug genommen.

*Hinweis: Standardbesch Montageunterlagen AN CAD Montagepläne/-unterlagen zur Verteilung 2fach 3fach Wechseldatenträger USB gefaltet DINA4*
STLB-Bau 2019-04 099
Die vom AN zu erstellenden Unterlagen, mit CAD-Programm, als Montagepläne und -unterlagen, sind nach abgestimmten Terminplänen dem AG zur Genehmigung 2-fach vorzulegen, genehmigte Zeichnungen/Unterlagen werden 3-fach zur Verteilung zur Verfügung gestellt, als Papierzeichnung/Plotterausdruck und auf Datenträger, als Wechseldatenträger - USB, und im PDF-Format. Ausdruck farbig, auf DIN A 4, Format gefaltet.

#### Abschnitt 1.1 2x Personenaufzug 1000 KG 2-er Gruppe

*Hinweis: Beschreibung*
Beschreibung Personenseilaufzugsgruppe (2-er Gruppe)

2x Seilaufzüge nach DIN EN 81-20/50,
behindertengerecht nach DIN EN 81-70

Tragfähigkeit:  1.000 kg
Geschwindigkeit:  1,0 m/s

Hersteller  Lift Service
Baujahr  1992

Haltestellen:  6
Zugangsstellen vorn:
  6
Zugangsstellen hinten:  0
Förderhöhe :  20,40 m

Kabinenmasse:  H 2.200  T 2.100
  B 1.100mm
Türmasse:  H 2.100
  B  900mm

**1.1.10 Schachtausrüstung Personen-/Lastenaufzug Schachtbeleuchtung Aufsetzpuffer öldicht**
STLB-Bau 2019-10 069
Schachtausrüstung, für Personen-/Lastenaufzug: Ölauffangbehälter unter den Führungsschienen, herausnehmbar, Leuchten zur Schachtbeleuchtung, Schutzart IP 54 DIN EN 60529 (VDE 0470-1), mit bruchsicherer Kunstglasabdeckung, zusätzlich schaltbar vom Fahrkorbdach und im Schacht an der Hauptzugangsebene, erreichbar bei geöffneter Schachttür, Aufsetzpuffer mit Stützen so auf den Boden der Schachtgrube montieren, dass die gewählte Befestigung die öldichte Schicht nicht durchdringt, Ausführung gemäß Zeichnung.
Menge: 2,000 St
DIN276_06: 461
Leistungsbereichkatalog: 069

**1.1.20 Schachttür Personen-/Lastenaufzug Schiebetür B 0,8m H 2m Seitenteile 2Türblätter Stahl niro**
STLB-Bau 2019-10 069
Schachttür, DIN 18091, für Personen-/Lastenaufzug, als waagerecht bewegte Schiebetür, lichte Türbreite 0,8 m, lichte Türhöhe 2 m, einschl. der Seitenteile zum Schließen der Schachtvorderwand in ganzer Breite, mit 2 Türblättern, einseitig öffnend, mit Türblättern aus nichtrostendem Stahl, entdröhnt, Oberfläche gebürstet,
Türrahmen als U-Profil umlaufend zur Begrenzung der Türlichte und zum Anschluss von Leibungsbekleidungen.
Jedes Türblatt an mind. zwei Kunststoffrollen mit geräuscharmen, dauergeschmierten und staubdicht gekapselten Kugellagern aufhängen, Gegenrollen kapseln, untere Türführung justierbar mit Auflagen, die ohne Aushängen der Türblätter ausgewechselt werden können, Türschwelle aus Aluminium, eloxiert, ausgelegt für eine Radlast von 40 % der Nennlast des Aufzuges.
Spalten schließen, über die beim Einbringen des Estrichs dieser in den Schacht gelangen könnte. Schwellenprofil mit Schwellenträger stufenlos ausbilden, damit im Bodenaufbau keine Stufungen entstehen, die zur Rissbildung führen.
Kämpfer und Seitenteile neben den Türen in Schachtbreite zum Schließen der Vorderwand des Schachtes, Kämpfer und Seitenteile aus nichtrostendem Stahl, Oberfläche gebürstet, Befestigung der Seitenteile der Türen an den Wänden schachtseitig auf umlaufenden Profilen mit Dübeln, einschl. Herstellen des Anschlusses zwischen Portal und Schachtwand, für nachträgliche Beschichtung geeignet.
Einbau der Schachttüren einschl. der Türportale, innerhalb des Schachtes, Befestigung der Schachttüren mit Schwerlastdübeln mit bauaufsichtlicher Zulassung, unzulässige Nischen auf den Zugangsseiten der Fahrkörbe sichern durch Bekleidung aus Stahl, einschl. der erforderlichen Unterkonstruktionen und Aussteifungen.
Menge: 12,000 St
DIN276_06: 461
Leistungsbereichkatalog: 069

**1.1.30 Fahrkorb Personen-/Lastenaufzug B 1100mm T 2100mm H 2200mm**
STLB-Bau 2019-10 069
Fahrkorb, für Personen-/Lastenaufzug, geeignet für feuerbeständige Schächte, Breite 1100 mm, Tiefe 2100 mm, Höhe 2200 mm, schwingungsgedämpft in den Tragrahmen einsetzen, bei einseitiger Flächenbelastung darf keine Schrägstellung des Bodens über 20 mm auftreten, Fahrkorbboden ausgelegt für eine Radlast von 40 % der Nennlast des Aufzuges, Fahrkorbboden belegt mit Linoleum, mind. 3 mm dick, Bodenbelag an den Fahrkorbwänden ca. 10 cm hochziehen, Ausbildung über Hohlkehle als Wanne, mit Abschlussleiste, Abschluss des Bodens mit umlaufenden Sockelleisten an den Wänden, aus nichtrostendem Stahl, Oberfläche gebürstet, Höhe mind. 60 mm, Fahrkorbwände aus nichtrostendem Stahl, mit Spiegel aus poliertem Metall an einer Fahrkorbrückwand beginnend beim Handlauf, deckenbündig über die gesamte Breite, Fahrkorbdecke, mit abgehangener Decke aus Stahl, mit Grund- und Deckbeschichtung, RAL-Farbton nach Wahl des AG, Fahrkorbbeleuchtung einschl. Leuchtmittel, als Einbauleuchten, Abdeckung deckenbündig, Beleuchtungsabdeckung nicht brennbar, Leuchtmittel vom Innern des Fahrkorbes auswechselbar, Leuchtmittel LED, Lichtfarbe weiß, Beleuchtungsstärke min. 100 lx auf dem Fahrkorbboden, selbsttätiges Ein- und Ausschalten der Fahrkorbbeleuchtung über Präsenzmelder in Kombination mit Tür-Auf-Befehl, Handlauf, rund, aus nichtrostendem Stahl, vor einer Seitenwand, Ausführung gemäß Zeichnung.
Menge: 2,000 St
DIN276_06: 461
Leistungsbereichkatalog: 069

**1.1.40 Tableau Befehlsgeber Fahrkorb 3Schlüsselschalter**
STLB-Bau 2019-10 069
Tableau für Befehlsgeber im Fahrkorb, Maße, Beschriftung und Anordnung nach DIN EN 81-70, für folgende Funktionen:
- Fahrbefehl,
- Tür-Auf,
- Notruf,
- Tür-Zu,
Ausführung als Kurzhubtaster, quadratisch,
mit 3 Schlüsselschaltern, mit Euro-Profilhalbzylinder und Schlüsseln, späterer Austausch durch vom AG beigestellte Zylinder einkalkulieren.
Menge: 2,000 St
DIN276_06: 461
Leistungsbereichkatalog: 069

**1.1.50 Anzeige Fahrkorb Stockwerks-/Fahrtrichtungsanzeige Display graphisch 17,78cm/7Zoll**
STLB-Bau 2019-10 069
Anzeige im Fahrkorb, für Stockwerks- und Fahrtrichtungsanzeige, als graphisches Display, Diagonale mind. 17,78 cm (7 Zoll), Größe Schriftzeichen mind. 30 mm, mit frei programmierbarem Anzeigefeld, angeordnet im Fahrkorbtableau.
Menge: 2,000 St
DIN276_06: 461
Leistungsbereichkatalog: 069

**1.1.60 Fahrkorbtür**
STLB-Bau 2019-10 069
Fahrkorbtür mit frequenzgeregeltem Antrieb, Maße, Werkstoffe und Teilung wie folgt: mit 2 Türblättern, einseitig öffnend, Breite 0,9 m, Höhe 2,1 m, aus nichtrostendem Stahl, Oberfläche gebürstet, verdeckte Türblattführungen, Fahrkorbtürschwelle aus Aluminium, eloxiert, ausgelegt für eine Radlast von 40 % der Nennlast des Aufzuges, das Öffnen der Tür beginnt während des Einfahrens des Fahrkorbes in die Haltestelle, Offen-Haltezeit einstellbar von 0 bis 20 s, Ausführung gemäß Zeichnung.
Menge: 2,000 St
DIN276_06: 461
Leistungsbereichkatalog: 069

**1.1.70 Treibscheiben-/Traktionstriebwerk 240Fahrten/h**
STLB-Bau 2019-10 069
Treibscheiben-/Traktionstriebwerk, ausgelegt für eine thermische Belastung von 240 Fahrten pro Stunde, Haltetoleranz +/- 5 mm, Nachregulierung bei offener Tür und Abweichung größer gleich 10 mm, Geschwindigkeit, Beschleunigung und Verzögerung unabhängig voneinander einstellbar, Dreiphasenasynchron-Motor, frequenzgeregelt, getriebelos, 4-Quadranten-Betrieb, Regelung wegabhängig, die Fahreigenschaften müssen bei Temperaturen am Aufstellungsort des Triebwerks zwischen - 5 und 40 Grad C sichergestellt sein, Aufstellen des Triebwerkes über dem Schacht, einschl. Rollen auf separatem, körperschallentkoppeltem Stahlträger oder -Stahlrahmen.
Menge: 2,000 St
DIN276_06: 461
Leistungsbereichkatalog: 069

**1.1.80 Kommandosteuerung Personen-/Lastenaufzug Schaltschrank Gruppensammelsteuerung Anz2St**
STLB-Bau 2019-10 069
Kommandosteuerung, für Personen-/Lastenaufzug, Ausführung der sicherheitsrelevanten Anwendungen als elektronische, programmierbare Systeme (PESSRAL), sämtliche Steuerungsparameter durch den Betreiber konfigurierbar, einschl. erforderlicher Dokumentationen und Passwörter sowie systembedingter Ein-/Ausgabegeräte, komplette Steuerung, einschl. der Feldgeräte, Störstrahlungsfestigkeit DIN EN 12016 und Störstrahlungsaussendung DIN EN 12015, Gesamtverzerrungsfaktor (THD) der Oberschwingungsstrom-Verzerrung max. 10 %, einschl. Schaltschrank, Steuerschrank im Triebwerksraum, Schalter und Taster der Rückholsteuerung bedienbar ohne Öffnen einer Schaltschrank- oder Schachttür, Fahrtenzähler mind. 7-stellig, von außen ablesbar, Fehlerstrom-Schutzeinrichtung (RCD) aufgeteilt für Anlagen- und Personenschutz, mit allpoligem Überspannungsschutz, als Gruppensammelsteuerung, für 2 Aufzüge, mit potentialfreien Kontakten als Wechsler zur Übertragung folgender Meldungen an eine übergeordnete Leittechnik: - Sammelstörung, - betriebsbereit, - in Wartung, mit Frequenzumrichter, zur Drehzahlverstellung von Dreiphasenwechselstrom-Synchronmotoren, leerlauf-, kurzschluss- und rückspeisungsfest, Motorfangschaltung, min./max. Drehzahlbegrenzung einstellbar, Über- und Unterspannungsbegrenzung, Stromrampenfunktion sowie Temperatur- und Überstromschutz,
Bemessungsleistung Motor '6,3' kW,
Ausgangsfrequenz regelbar von 0 bis '20' Hz,
Bemessungsbetriebsspannung 400 V AC, Bemessungsfrequenz 50 Hz, Frequenztaktung 12 kHz, mit galvanisch getrenntem Eingang, Netzschutzdrossel und Schutz gegen nicht periodische Überspannungen DIN EN 50178 (VDE 0160), nach Netzwiederkehr muss sich der Normalbetrieb selbsttätig wieder einstellen, Befreiungsfahrt zusätzlich durch einen Schalter auslösbar, Verhalten im Brandfall DIN EN 81-73, Auslösung durch übergeordnete Gefahrenmeldeanlage, Schnittstelle zur Gefahrenmeldeanlage als potentialfreier Kontakt, mit variablen Brandfallhaltestellen, Vorrangsteuerung ausgelöst am Fahrkorbtableau und an den Haltestellen.
Menge: 2,000 St
DIN276_06: 461
Leistungsbereichkatalog: 069

**1.1.90 Anzeige Haltestelle Stockwerks-/Fahrtrichtungsanzeige Display graphisch 10,16cm/4Zoll**
STLB-Bau 2019-10 069
Anzeige an der Haltestelle, für Stockwerks- und Fahrtrichtungsanzeige, als graphisches Display, Diagonale mind. 10,16 cm (4 Zoll), Größe Schriftzeichen für Stockwerksanzeige mind. 50 mm, mit zusätzlicher Anzeige für außer Betrieb, angeordnet im Haltestellentableau.
Menge: 6,000 St
DIN276_06: 461
Leistungsbereichkatalog: 069

**1.1.100 Befehlsgeber Haltestelle 1Schlüsselschalter**
STLB-Bau 2019-10 069
Befehlsgeber an der Haltestelle, Maße, Beschriftung und Anordnung nach DIN EN 81-70, mit 2 Ruftastern,
Ausführung als Kurzhubtaster, quadratisch,
mit einem Schlüsselschalter, Euro-Profilhalbzylinder durch AG beigestellt, als Einbaugerät, in die Schachttürzarge, Ausführung gemäß Zeichnung.
Menge: 6,000 St
DIN276_06: 461
Leistungsbereichkatalog: 069

**1.1.110 Kommunikationsanschluss analog(a/b) Ersatzenergieversorgung 2h**
STLB-Bau 2019-10 069
Ausführung des Kommunikationsanschlusses der Fern-Notrufeinrichtung in Analogtechnik (a/b-Anschluss), Ersatzenergieversorgung des Notrufsystems ausgelegt für einen Weiterbetrieb über mind. 2 h.
Menge: 2,000 St
DIN276_06: 461
Leistungsbereichkatalog: 069

**1.1.120 Portal Personen-/Lastenaufzug**
STLB-Bau 2019-10 069
Portal, für Personen-/Lastenaufzug, Ausführung gemäß Einzelbeschreibung,
Einzelbeschreibungs-Nr 'Erneuerung der vorhandenen Zugangsportale auf den Etagen 1-6.
Protale aus Edelstahlblech 1,5mm mit Struktur nach Wahl AG, bestehend aus Umfassungszargen der Türzugänge inkl. Mittelteil zwischen den Türen.
Breite 3,1m, Höhe Raumhoch entsprechende der Haltestelle.
Aufnahme der Aussenrufe in der Mitte der Portale. Standanzeige über den Zugangstüren integriert in den Portalen.
Integrierte Beleuchtung an jeder Fahrschachtzugangstüre in den Zugangsportalen mittels 2 LED Downlight.
Aufmass nach Montage der Türen und Anfertigen einer Ausführungszeichnung. Freigabe durch den Bauherren und Fachplaner.'
.
Menge: 6,000 St
DIN276_06: 461
Leistungsbereichkatalog: 069

**1.1.130 Aufzugsgruppe abbrechen 1000kg/13Personen 12Türen Treibscheiben-/Traktionstriebwerk v.Hand laden LKW AN nicht schadstoffbelastet**
STLB-Bau 2019-10 084
Abbruch Aufzugsgruppe, im Rahmen einer Teilabbruchmaßnahme, Nennlast 1000 kg oder 13 Personen,
Fabrik-Nr. '9933/ 9934'
Baujahr '1981'
Hersteller/Typ 'Bauer Aufzüge'
mit 12 Türen, sämtliche durch die Demontage entstandenen Öffnungen unmittelbar absichern gemäß DGUV Information 209-053,
Förderhöhe in m '20,40'
mit Treibscheiben-/Traktionstriebwerk über dem Schacht, Abbruch von Hand/mit handgeführten Kleingeräten, Ausführung erschütterungsarm DIN 4150, ohne Funkenfreisetzung, ohne Untergrundbeschädigung,
aufgenommene Stoffe sammeln, verpacken, im Behälter des AN lagern, Behältergröße über 5 bis 7 m3, auf LKW des AN laden,
Abfall ist nicht gefährlich, nicht schadstoffbelastet, Mengenermittlung nach Wiegekarte,
die Entsorgung wird gesondert vergütet.
Menge: 1,000 St
DIN276_06: 494
Leistungsbereichkatalog: 084

**1.1.140 Endabnahme Aufzug**
STLB-Bau 2019-04 069
Durchführung der Endabnahme mit Konformitätsbescheinigung und Übergabe der Konformitätserklärung nach 2014/33/ EU mit allen erforderlichen Dokumentationen zur sofortigen Inbetriebnahme des Aufzuges und Verwendung durch die Benutzer (z. B. Prüfbescheinigungen durch eine vom AN frei gewählte benannte Stelle aus der europäischen Nando-Datenbank oder Nachweise eines Qualitätssicherungsverfahrens zur eigenverantwortlichen Endabnahme durch den AN), sämtliche Unterlagen, Bescheinigungen und Dokumentationen in deutscher Sprache jeweils einfach, geheftet in Ordnern.
Menge: 2,000 St
DIN276_06: 771
Leistungsbereichkatalog: 069

**1.1.150 Prüfung vor Erstinbetriebnahme Aufzug**
STLB-Bau 2019-04 069
Veranlassen und Durchführen der Prüfung nach § 15 Betriebssicherheitsverordnung vor erstmaliger Inbetriebnahme durch eine ZÜS, einschl. Gebühren der ZÜS und Übergabe der Prüfbescheinigung an den AG.
Menge: 1,000 St
DIN276_06: 771
Leistungsbereichkatalog: 069

#### Abschnitt 1.2 Wartung

**1.2.10 Wartung/ Instandhaltung gemäß AMEV- Vertrag**
Vertrag für die Instandhaltung sowie andere Leistungen für Aufzugsanlagen im Anhang zum Ausfüllen.
Menge: 1,000 St
